# AUSSCHREIBEN.DE
Specification (GAEB 90, DA81)
Currency: _

## AUSSCHREIBEN.DE - Triflex English
Date: 07.03.22

### Lot 01 Triflex BTS-P - Balcony waterproofing sy

*Note*
Triflex BTS-P
Balcony waterproofing system with Triflex ProTerra and
Triflex ProFloor

Construction project: '...'
Architect/client: '...'

Preliminary remarks:

Work is carried out using products from the Mindenbased company Triflex GmbH & Co. KG.

Compliance with all applicable guidelines is taken into
account and required for the different recommended
system build-ups using Triflex products.

The waterproofing systems within the system build-up
with Triflex ProDetail (junctions, details) and Triflex
ProTerra (surfaces) are covered by European Technical
Approvals (ETAs) issued by the German approval body for
non-regulated construction products and types of
construction, Deutsches Institut für Bautechnik (DIBt),
and meet the requirements of the Construction Products
Directive of the EU (CE marking) according to ETAG No.
005 in the highest usage categories.
General Building Supervisory Authority Test
Certificates (PG-FLK) certify the suitability for use
of the waterproofings within the system build-up as
structure waterproofing on surfaces with an inclination
of up to 90° as per MVV TB C 3.28.
Use of the system as flame-retardant variant S1 is also
certified by a General Building Supervisory Authority
Test Certificate.

Before the contract is awarded, contractors must prove
that they have been trained in the application of
Triflex products. Otherwise, instruction by a trainer
shall be provided on-site.

The quantities contained herein shall be checked on the
building site.

Billing shall be based on measurements conducted
jointly by the contractor and client.

The waterproofing system must be applied so as to
prevent rainwater from penetrating the system structure
in the event that work is interrupted.

For disposal of rubble, the cartage and landfill costs
shall be included in the individual prices or itemised
separately.

Concerns about prior work performed by other
contractors shall be communicated to the client in
writing immediately, ideally before work begins.

It is recommended that the bidder view the work site
prior to submitting a tender.

If alterations or special work not included herein
become necessary after work has commenced, detailed
notification shall be given before going ahead with
such alterations or special work, and the work shall
subsequently be billed separately.

Unless explicitly stated otherwise, all work shall be
regarded as a comprehensive turnkey service, including
the supply of all required materials and ancillary
services.

The contract comprises the following components:
· Specifications
· System description and manufacturerlsquo;s product
information
· DIN 18202 - Tolerances in building construction
· DIN 18531 - Waterproofing of roofs, balconies,
loggias and walkways
· Rules for waterproofing systems (German Flat Roof
Guidelines) - Zentralverband des Deutschen
Dachdeckerhandwerks (German Central Association of the
Roofing Trade)
· Building code regulations
· Accident prevention regulations
· German Construction Contract Procedures (VOB), Part B
in the versions valid at the time of conclusion of the
contract.

The system build-up must be adapted by the expert
planner to meet the project-specific requirements.
Detailed tender texts must be created by the planner on
his or her own authority. There is no specific project
consultation associated with the issue of these draft
specifications. The preparation of drafts is a nonobligatory service provided by Triflex. Any legal
claims from this service are excluded.

System and product characteristics:
· Full-surface fleece-reinforced waterproofing system
based entirely on polymethyl methacrylate resin (PMMA)
· Withstands high mechanical loads
· Hydrolysis-resistant
· Seamless
· Cold-applied
· Fast-curing
· Solvent-free
· Flexible
· Vapour-permeable
· Full-surface adhesion on a multitude of substrates
· Root- and rhizome-resistant according to FLL
standards
· Conditions for use as per manufacturerlsquo;s system
and product descriptions (e.g. minimum application
temperature 0 °C substrate moisture max. substrate
moisture 6 % by weight, surface temperature min. 3 °C
above dew point)
· Joint-bridging
· Dynamic crack-bridging properties
· Crack-bridging up to 3.0 mm based on PG-FLK
· Weather-resistant (UV, IR etc.)
· Chemical-resistant
· Fire classification according to EN 13501-5: Class
BROOF(t1), BROOF(t2), BROOF(t3), BROOF(t4)
· Fire classification according to EN 13501-1: Class E
· Hard roofing in accordance with the German regional
building regulations
· European Technical Approval with CE mark in the
highest usage categories (W3, M and S, P1 to P4, S1 to
S4, TL4, TH4)
· Complies with DIN 18531 and German Flat Roof
Guidelines
· Triflex BTS-P version S1 is flame-retardant (B1
according to DIN 4102 and Class Cfl-s1 according to DIN
EN 13501- 1)
· Can be combined with Triflex BIS balcony insulation
system or Triflex ProDrain balcony uncoupling system

Last updated: 02/2022

#### Section 01.01 General

**01.01.0001 Building site preparation**
Unit: psch

#### Section 01.02 Structure and substrate inspection

**01.02.0001 Cavities**
Checking for cavities by tapping the existing surfaces
with a hammer, and marking any areas that sound hollow.
Unit: psch

**01.02.0002 Moisture content**
Determining and recording the moisture content of the
existing concrete substrate using a suitable gauge
(e.g. a CM device).
Unit: psch

**01.02.0003 Evenness and gradient**
Testing the evenness and gradient of the existing
substrate.
Unit: psch

**01.02.0004 Adhesive tensile strength**
Determining and recording the specified adhesive
tensile strength of the existing substrate using a
suitable gauge (e.g. a Herion unit).
Unit: psch

#### Section 01.03 Substrate pre-treatment

*Note*
See Triflex BTS-P system description, Substrate pretreatment table.
Triflex BTS-P version S1 (flame-retardant) is proofed
on the surface of solid mineral substrates with a raw
density >1,350 kg/m³ (e.g. concrete, screed and
lightweight concrete) and on the slope grout Triflex
Cryl Level 215.

**01.03.0001 Grinding**
Preparation of the substrate by grinding with suitable
abrasive tools, incl. cleaning, acknowledgement of
delivery, off-site transportation and proper disposal
of any rubble.
Unit: m²

**01.03.0002 Milling**
Removal of any contaminated surfaces on the
concrete/screed using a suitable milling machine of
approx. 5 mm in depth in order to ensure the adhesive
property and soundness of the substrate incl.
acknowledgement of delivery, off-site transportation
and proper disposal of the milled material.
Unit: m²

#### Section 01.04 Triflex Primer

*Note*
See Triflex BTS-P system description, Substrate pretreatment table.

**01.04.0001 Priming of asphalt**
Priming with Triflex Cryl Primer 222.
Consumption: at least 0.40 kg/m2
Application according to the material
manufacturerlsquo;s technical guidelines. Adhesion to
the substrate must be checked on a case-by-case basis.
Unit: m²

**01.04.0002 Priming of concrete**
e.g. concrete, screed, tiles, wood, lightweight
concrete, plaster/masonry.
Priming with Triflex Cryl Primer 276.
Consumption: at least 0.40 kg/m2
Application according to the material
manufacturerlsquo;s technical guidelines. Adhesion to
the substrate must be checked on a case-by-case basis.
Unit: m²

**01.04.0003 Priming of composite thermal insulation systems**
e.g. on composite thermal insulation systems, resinmodified mortar.
Priming with Triflex Pox R 100 incl. dressing with a
surplus of quartz sand, size 0.2-0.6 mm. Removing any
surplus after curing.
Junction height: '.........' cm
Consumption of Triflex Pox R 100: at least 0.30 kg/m²
Consumption of quartz sand 0.2-0.6 mm: at least 2.00
kg/m²
Application according to the material
manufacturerlsquo;s technical guidelines. Adhesion to
the substrate must be checked on a case-by-case basis.
Unit: m²

**01.04.0004 Priming of glass**
Priming with Triflex Glass Primer, incl. pre-cleaning
of the surface with Triflex Glass Cleaner.
Consumption of Triflex Glass Cleaner: at least 0.05
l/m²
Consumption of Triflex Glass Primer: approx. 0.05 l/m²
Application according to the material
manufacturerlsquo;s technical guidelines. Adhesion to
the substrate must be checked on a case-by-case basis.
Unit: m²

**01.04.0005 Priming of metal**
e.g. stainless steel, steel and zinc.
Priming with Triflex Metal Primer, incl. pre-cleaning
of the surface with Triflex Cleaner.
Consumption of Triflex Cleaner: at least 0.20 l/m²
Consumption of Triflex Metal Primer: approx. 0.08 l/m²
Application according to the material
manufacturerlsquo;s technical guidelines. Adhesion to
the substrate must be checked on a case-by-case basis.
Unit: m²

#### Section 01.05 Triflex repairs

**01.05.0001 Grouting**
e.g. in the event of shrinkage cracks, small areas of
damage and uneven areas.
Grouting and filling in with Triflex Cryl Paste.
Consumption: approx. 1.40 kg/m² per mm layer thickness
Application according to the material
manufacturerlsquo;s technical guidelines.
Unit: m²

**01.05.0002 Levelling out**
e.g. in the event of larger areas of damage.
Levelling out and filling in with Triflex Cryl RS 240.
Consumption: approx. 2.20 kg/m² per mm layer thickness
Application according to the material
manufacturerlsquo;s technical guidelines.
Unit: m²

**01.05.0003 Scratch coat, mineral substrate or asphalt**
Repairing defective spots on the existing mineral
substrate or on asphalt using a scratch coat with a
Triflex ProFloor base.
Triflex ProFloor scratch coat made from 33 kg Triflex
ProFloor with the addition of up to 10 kg quartz sand
(0.2-0.6 mm), grey finish.
Average layer thickness: '.........'
Consumption: at least 2.00 kg/m² per mm layer thickness
Application according to the material
manufacturerlsquo;s technical guidelines.
Unit: m²

**01.05.0004 Gradient creation**
Creation of a sufficient gradient using Triflex Cryl
Level 215.
Average thickness: '.........' mm
Consumption: approx. 2.20 kg/m² per mm layer thickness
Application according to the material
manufacturerlsquo;s technical guidelines.
Unit: m²

#### Section 01.06 Triflex detail waterproofing

*Note*
Creation of detail waterproofing with Triflex ProDetail
incl. Triflex Special Fleece. The Triflex ProDetail
waterproofing system has been awarded ETA approval (ETA
No. 06/0269) with CE mark in the highest usage
categories W3, M and S, P1 to P4, S1 to S4, TL4, TH4,
BROOF(t1), BROOF(t2), BROOF(t3), BROOF(t4).
Test reports certify the root resistance according to
FLL standards and resistance to hailstorm according to
DIN EN 13583 for hard and flexible substrates.

**01.06.0001 Wall junction**
Waterproofing of the wall junction with Triflex
ProDetail incl. Triflex Special Fleece.
Triflex Special Fleece strip width: '.........' cm
Consumption of Triflex ProDetail: at least 3.00 kg/m²
Application according to the material
manufacturerlsquo;s technical guidelines.
(See Triflex system drawing BTS-P-2703)
Unit: m

**01.06.0002 Door sill**
Waterproofing of the door sill with Triflex ProDetail
incl. Triflex Special Fleece.
Triflex Special Fleece strip width: '.........' cm
Consumption of Triflex ProDetail: at least 3.00 kg/m²
Application according to the material
manufacturerlsquo;s technical guidelines.
(Corresponds to Triflex system drawing BTS-P-2703)
Unit: m

**01.06.0003 Gully**
Waterproofing of the gully with Triflex ProDetail incl.
Triflex Special Fleece.
Triflex Special Fleece strip width: '.........' cm,
d = '.........' cm
Consumption of Triflex ProDetail: at least 3.00 kg/m²
Application according to the material
manufacturerlsquo;s technical guidelines.
(See Triflex system drawing BTS-P-2705)
Unit: Stk

**01.06.0004 Gutter**
Waterproofing of the gutter inlet with Triflex
ProDetail incl. Triflex Special Fleece.
Triflex Special Fleece strip width: . '.........' cm
Consumption of Triflex ProDetail: at least 3.00 kg/m²
Application according to the material
manufacturerlsquo;s technical guidelines.
(Corresponds to Triflex system drawing BTS-P-2705)
Unit: m

**01.06.0005 Settlement joint**
Waterproofing of the settlement joint with Triflex
ProDetail incl. Triflex Special Fleece.
Triflex Special Fleece strip width: '.........' cm,
d = '.........' cm.
Consumption of Triflex ProDetail: at least 3.00 kg/m²
Application according to the material
manufacturerlsquo;s technical guidelines.
(See Triflex system drawing BTS-P-2704)
Unit: Stk

**01.06.0006 Penetration**
Waterproofing of the penetration with Triflex ProDetail
incl. Triflex Special Fleece.
Triflex Special Fleece strip width: '.........' cm,
d = '.........' cm
Consumption of Triflex ProDetail: at least 3.00 kg/m²
Application according to the material
manufacturerlsquo;s technical guidelines.
(See Triflex system drawing BTS-P-2704)
Unit: Stk

**01.06.0007 Leading edge with bracket mounted gutter**
Waterproofing of the leading edge with Triflex
ProDetail incl. Triflex Special Fleece.
Triflex Special Fleece strip width: '.........' cm
Consumption of Triflex ProDetail: at least 3.00 kg/m²
Application according to the material
manufacturerlsquo;s technical guidelines.
(See Triflex system drawing BTS-P-2706)
Unit: m

**01.06.0008 Leading edge with eaves flashing**
Waterproofing of the leading edge with Triflex
ProDetail incl. Triflex Special Fleece.
Triflex Special Fleece strip width: '.........' cm
Consumption of Triflex ProDetail: at least 3.00 kg/m²
Application according to the material
manufacturerlsquo;s technical guidelines.
(Corresponds to Triflex system drawing BTS-P-2706)
Unit: m

**01.06.0009 Leading edge with edge finishing profile**
Installation and bonding of the Triflex balcony edge
finishing profile with Triflex Cryl Paste.
Consumption: approx. 1.40 kg/m² per mm layer thickness
Waterproofing of the leading edge with Triflex
ProDetail incl. Triflex Special Fleece.
Triflex Special Fleece strip width: '.........' cm
Consumption of Triflex ProDetail: at least 3.00 kg/m²
Application according to the material
manufacturerlsquo;s technical guidelines.
(See Triflex system drawing BTS-P-2707)
Unit: m

**01.06.0010 Leading edge with edge finishing profile P 250**
Installation and bonding of the Triflex balcony edge
finishing profile P 250 with Triflex Cryl Paste.
Consumption: approx. 1.40 kg/m² per mm layer thickness
Waterproofing of the leading edge with Triflex
ProDetail incl. Triflex Special Fleece.
Triflex Special Fleece strip width: '.........' cm
Consumption of Triflex ProDetail: at least 3.00 kg/m²
Application according to the material
manufacturerlsquo;s technical guidelines.
(Corresponds to Triflex system drawing BTS-P-2707)
Unit: m

#### Section 01.07 Triflex joint waterproofing

*Note*
Creation of joint waterproofing with Triflex ProDetail
incl. Triflex Special Fleece. The Triflex ProDetail
waterproofing system has been awarded ETA approval (ETA
No. 06/0269) with CE mark in the highest usage
categories W3, M and S, P1 to P4, S1 to S4, TL4, TH4,
BROOF(t1), BROOF(t2), BROOF(t3), BROOF(t4).
Test reports certify the root resistance according to
FLL standards and resistance to hailstorm according to
DIN EN 13583 for hard and flexible substrates.

**01.07.0001 Construction joint**
Waterproofing of the construction joint with Triflex
ProDetail incl. Triflex Special Fleece.
Triflex Special Fleece strip width: . '.........' cm
Consumption of Triflex ProDetail: at least 0.60 kg/m
Application according to the material
manufacturerlsquo;s technical guidelines.
(See Triflex system drawing BTS-P-2708)
Unit: m

**01.07.0002 Settlement joint surface**
Waterproofing of the settlement joint with Triflex
ProDetail incl. Triflex Special Fleece.
Two layers of Triflex Special Fleece, strip width:
'.........' cm
Consumption of Triflex ProDetail: at least 1.20 kg/m
Application according to the material manufacturer´s
technical guidelines.
(See Triflex system drawing BTS-P-2709)
Unit: m

**01.07.0003 Settlement joint - wall junction**
Waterproofing of the settlement joint with Triflex
ProDetail incl. Triflex Special Fleece.
Two layers of Triflex Special Fleece, strip width:
'.........' cm
Consumption of Triflex ProDetail: at least 1.20 kg/m
Application according to the material
manufacturerlsquo;s technical guidelines.
(See Triflex system drawing BTS-P-2710)
Unit: m

#### Section 01.08 Triflex surface waterproofing

*Note*
Creation of surface waterproofing with Triflex
ProDetail incl. Triflex Special Fleece. The Triflex
ProDetail waterproofing system has been awarded ETA
approval (ETA No. 06/0269) with CE mark in the highest
usage categories W3, M and S, P1 to P4, S1 to S4, TL4,
TH4, BROOF(t1), BROOF(t2), BROOF(t3), BROOF(t4).
Test reports certify the root resistance according to
FLL standards and resistance to hailstorm according to
DIN EN 13583 for hard and flexible substrates.

**01.08.0001 Surface waterproofing**
Waterproofing of the surface with Triflex ProTerra
incl. Triflex Special Fleece.
Consumption of Triflex ProTerra: at least 3.00 kg/m²
Application according to the material
manufacturerlsquo;s technical guidelines.
(See Triflex system drawing BTS-P-2701)
Unit: m²

#### Section 01.09 Triflex wearing layer

**01.09.0001 Wearing layer - standard**
Coating of the surface with Triflex ProFloor.
Consumption: at least 4.00 kg/m²
Application according to the material
manufacturerlsquo;s technical guidelines.
(See Triflex system drawing BTS-P-2701)
Unit: m²

**01.09.0002 Wearing layer - version S1 (flame retardant)**
Coating of the surface with Triflex ProFloor S1.
Consumption: at least 4.00 kg/m²
Application according to the material
manufacturerlsquo;s technical guidelines.
(See Triflex system drawing BTS-P-2702)
Unit: m²

#### Section 01.10 Triflex Finish

**01.10.0001 "Micro Chips" (R 9) surface - standard**
Finishing of the surface and details with Triflex Cryl
Finish 205, dressing of the surface with Triflex Micro
Chips.
Colour: '.........' at the discretion of the client.
Consumption of Triflex Cryl Finish 205: at least 0.50
kg/m²
Consumption of Triflex Micro Chips: at least 0.05 kg/m²
Application according to the material
manufacturerlsquo;s technical guidelines.
(Not suitable for the Triflex BTS-P S1 (flameretardant) version).
Unit: m²

**01.10.0002 "Micro Chips" (R 9) surface - version S1 (flame retardant)**
Finishing of the surface and details with Triflex Cryl
Finish S1, dressing of the surface with Triflex Micro
Chips.
Colour: . '.........' at the discretion of the client.
Consumption of Triflex Cryl Finish S1: at least 0.50
kg/m²
Consumption of Triflex Micro Chips: at least 0.05 kg/m²
Application according to the material
manufacturerlsquo;s technical guidelines.
Unit: m²

**01.10.0003 "Colour Design" (R 10) surface**
Finishing of the surface and details with Triflex Cryl
Finish 205, dressing of the surface with Triflex Colour
Mix, final finish with Triflex Cryl Finish Satin.
Triflex Colour Design colour: '.........' at the
discretion of the
client.
Consumption of Triflex Cryl Finish 205: at least 0.50
kg/m²
Consumption of Triflex Colour Mix: at least 0.80-1.00
kg/m²
Consumption of Triflex Cryl Finish Satin: at least 0.35
kg/m²
Application according to the material
manufacturerlsquo;s technical guidelines.
(Not suitable for the Triflex BTS-P S1 (flameretardant) version).
Unit: m²

**01.10.0004 "Creative Design" (R 9) surface - standard version with Triflex Micro Chips**
Finishing of the surface and details with Triflex Cryl
Finish 205 (joint colour).
Joint colour: '.........' at the discretion of the
client.
Consumption of Triflex Cryl Finish 205: at least 0.50
kg/m²
Affixing the Triflex Design Sheet.
Tile pattern: '.........' at the discretion of the
client.
Finishing of the surface with Triflex Cryl Finish 205
(surface colour), dressing of the surface with Triflex
Micro Chips.
Surface colour: '.........' at the discretion of the
client.
Removal of the bonded sheet once the surface has cured.
Consumption of Triflex Cryl Finish 205: at least 0.50
kg/m²
Consumption of Triflex Micro Chips: at least 0.05 kg/m²
Application according to the material
manufacturerlsquo;s technical guidelines.
(Not suitable for the Triflex BTS-P S1 (flameretardant) version).
Unit: m²

**01.10.0005 "Creative Design" (R 10) surface - standard version with Triflex Colour Mix**
Finishing of the surface and details with Triflex Cryl
Finish 205 (joint colour).
Joint colour: '.........' at the discretion of the
client.
Consumption of Triflex Cryl Finish 205: at least 0.50
kg/m²
Affixing the Triflex Design Sheet.
Tile pattern: '.........' at the discretion of the
client.
Finishing of the surface with Triflex Cryl Finish 205
(surface colour), dressing of the surface with Triflex
Colour Mix.
Surface colour: '.........' at the discretion of the
client.
Removal of the bonded sheet once the surface has cured.
Consumption of Triflex Cryl Finish 205: at least 0.50
kg/m²
Consumption of Triflex Colour Mix: at least 0.80-1.00
kg/m²
Consumption of final finish with Triflex Cryl Finish
Satin: at least 0.35 kg/m²
Application according to the material
manufacturerlsquo;s technical guidelines.
(Not suitable for the Triflex BTS-P S1 (flameretardant) version).
Unit: m²

**01.10.0006 "Dressing, fine" (R 11) surface - standard**
Finishing of the surface and details with Triflex Cryl
Finish 205 with quartz sand dressing, size 0.2-0.6 mm.
Colour: '.........' at the discretion of the client.
Consumption of Triflex Cryl Finish 205: at least 0.50
kg/m²
Consumption of quartz sand 0.2-0.6 mm: at least 3.00
kg/m²
Finishing with Triflex Cryl Finish 205 a second time,
dressing of the surface with Triflex Micro Chips.
Consumption of Triflex Cryl Finish 205: at least 0.70
kg/m²
Consumption of Triflex Micro Chips: at least 0.05 kg/m²
Application according to the material
manufacturerlsquo;s technical guidelines.
(Not suitable for the Triflex BTS-P S1 (flameretardant) version).
Unit: m²

**01.10.0007 "Dressing, fine" (R 11) surface - version S1 (flame retardant)**
Finishing of the surface and details with Triflex Cryl
Finish S1 with quartz sand dressing, size 0.2-0.6 mm.
Colour: '.........' at the discretion of the client.
Consumption of Triflex Cryl Finish S1: at least 0.50
kg/m²
Consumption of quartz sand 0.2-0.6 mm: at least 3.00
kg/m²
Finishing with Triflex Cryl Finish S1 a second time,
dressing of the surface with Triflex Micro Chips.
Consumption of Triflex Cryl Finish S1: at least 0.70
kg/m²
Consumption of Triflex Micro Chips: at least 0.05 kg/m²
Application according to the material
manufacturerlsquo;s technical guidelines.
Unit: m²

**01.10.0008 "Dressing, coarse" (R 12) surface - standard**
Dressing of the wet Triflex ProFloor wearing layer with
quartz sand, size 0.7-1.2 mm.
Consumption of quartz sand 0.7-1.2 mm: at least 7.00
kg/m²
Finishing of the surface and details with Triflex Cryl
Finish 205, dressing of the surface with Triflex Micro
Chips.
Colour: '.........' at the discretion of the client.
Consumption of Triflex Cryl Finish 205: at least 0.70
kg/m²
Consumption of Triflex Micro Chips: at least 0.05 kg/m²
Application according to the material
manufacturerlsquo;s technical guidelines.
(Not suitable for the Triflex BTS-P S1 (flameretardant) version).
Unit: m²

**01.10.0009 "Dressing, coarse" (R 12) surface - version S1 (flame retardant)**
Dressing of the wet Triflex ProFloor S1 wearing layer
with quartz sand, size 0.7-1.2 mm.
Consumption of quartz sand 0.7-1.2 mm: at least 7.00
kg/m²
Finishing of the surface and details with Triflex Cryl
Finish S1, dressing of the surface with Triflex Micro
Chips.
Colour: '.........' at the discretion of the client.
Consumption of Triflex Cryl Finish S1: at least 0.70
kg/m²
Consumption of Triflex Micro Chips: at least 0.05 kg/m²
Application according to the material
manufacturerlsquo;s technical guidelines.
Unit: m²

#### Section 01.11 Hourly rates

**01.11.0001 Foreman**
Hourly rate of a foreman.
Unit: h

**01.11.0002 Skilled trade worker**
Hourly rate of a skilled trade worker.
Unit: h

**01.11.0003 Assistant**
Hourly rate of an assistant.
Unit: h

#### Section 01.12 Materials

**01.12.0001 Materials**
Material consumption upon proof.
Unit: kg

#### Section 01.13 Disposal

**01.13.0001 Disposal**
Disposal of all waste and hazardous waste materials in
accordance with the current applicable laws and
implementing regulations.
Unit: psch
